# WDVS-Fassade + Gerüst
Angebotsaufforderung (GAEB 90, DA83)
Währung: EUR

## Zusätzlicher Text
Bauvorhaben:

Essen, Barchemhöhe 10-22

Beginn der Arbeiten: 14.07.2025

## WDVS-Fassade + Gerüst neu
Datum: 26.05.25

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) TECHNISCHE VORBEMERKUNGEN
===============================

Für Angebot und Ausführung sind besonders zu beachten:

DIN 18299  Allgemeine Regelungen für Bauarbeiten je
der Art

DIN  4420  Arbeits- und Schutzgerüste

DIN 18350  Putz- und Stuckarbeiten

DIN 18363  Maler- und Lackierarbeiten

DIN 18451  Gerüstarbeiten

DIN 18540  Abdichten von Außenwandfugen im Hochbau mit
Fugendichtstoffen

DIN 18545-2  Abdichten von Verglasungen mit
Dichtstoffen

DIN 18550  Putz, Baustoffe und Ausführung,
Erläuterungen

DIN 55928  Korrosionsschutz von Stahlbauten durch
Beschichtung und
  Überzüge

DIN 55945  Lacke und Anstrichstoffe

DIN 50961  Zinküberzüge auf Eisenwerkstoffe

DIN 68800-3  Holzschutz - Vorbeugender chemischer
Holzschutz

in der jeweils aktuellen Fassung sowie

a) die Verarbeitungsvorschriften der Systemhersteller

b) die technischen Merkblätter des Bundesausschusses
Farbe und
Sachwertschutz

c) die aktuellen VDE- und VDI  Richtlinien, die
Vorschriften der
zuständigen Behörden (z. B. Bauaufsicht,
Gewerbeaufsicht, TÜV),
Berufsgenossenschaften und der Versorgungsbetriebe

d) Verordnung über Sicherheit und Gesundheitsschutz auf
Baustellen

-Der AN (Auftragnehmer) hat sämtliche Regelwerke aus
dem Bereich Arbeits-, Gesundheits- und Umweltschutz zu
beachten. Dies gilt insbesondere für die geltenden
Unfall-Verhütungsvorschriften (UVV),
Arbeitsstätten-Verordnung (ArbStättV) und das Abfall-
und Kreislaufwirtschaftsgesetz (AbfG/KrWG).

-Der AN hat den Nachweis auf Verlangen zu erbringen,
dass er für die bei der Baumassnahme beteiligten
Mitarbeiter das Arbeitsschutzgesetz (ArbSchG) umgesetzt
hat.

-Der AN hat den Nachweis auf Verlangen zu erbringen,
dass er die bei der Baumassnahme beteiligten
Mitarbeiter gemäss  7 der BGV A1 UVV "Allgemeine
Vorschriften" unterwiesen hat.

-Der AN hat den Nachweis auf Verlangen zu erbringen,
dass er nur zugelassene und geprüfte Maschinen und
Einrichtungen während der Baumassnahme einsetzt.

-Bei Notwendigkeit eines vom Sicherheits- und
Gesundheitsschutzkoordinator (SiGeKo) zu erstellenden
Sicherheits- und Gesundheitsschutzplans (SiGePlan) hat
der AN diesen unbedingt  zu berücksichtigen. Notwendige
Änderungen des SiGePlans sind mit dem SiGeKo
abzustimmen.

-Die Aufnahme der Tätigkeit ist dem SiGeKo mindestens
eine Woche vor Tätigkeitsaufnahme schriftlich
anzuzeigen.

Nebenleistungen und Vereinbarungen bei Putz-, Maler-
und Lackierarbeiten

Folgende Leistungen sind neben den Nebenleistungen in
die Einheitspreise einzukalkulieren, wenn in der
Leistungsbeschreibung keine eigene Position dafür
vorgesehen ist:

a) Augenscheinliche Überprüfung aller im Untergrund
eingesetzten Geländer-, Gitterstützen und sonstige
Verankerungen auf fachgerechte Überarbeitbarkeit.

b) Erschwernisse durch Vorhandensein von
Regenfallrohren oder sonstigen Leitungen werden nicht
vergütet.

c) Säuberung des Untergrundes von Staub und
Verschmutzung sowie von lose sitzenden Putz- und
Betonteilen durch Trocken - Reinigung.

d) Das Ausbilden, Aufstellen und wieder entfernen eines
geeigneten Auffangsystems zum Auffangen des anfallenden
Schmutzwassers bzw. der gesamten belasteten
Flüssigkeiten, z. B. Rinnensystem aus chemisch
resistentem Kunststoff oder Folienwannen mit
flüssigkeitsdichtem Anschluss zur Fassadenfläche bei
Nass  Reinigung. Schmutzwasseranlage für o. a.
Reinigungsarbeiten, mit Zusatzmittel / ohne
Zusatzmittel aufstellen und vorhalten zur Vorklärung
des anfallenden Schmutzwassers sowie der belasteten
Flüssigkeiten sowie die bei belasteten Flüssigkeiten
benötigten mobilen Abwasseranlagen, inkl. aller durch
den Betreiber der mobilen Abwasseranlage zu
erbringenden regelmässigen Prüf- und
Probeentnahmekosten, Bedienung der Anlage sowie
Einleitung des vorgeklärten Reinigungswassers in die
Kanalisation entsprechend den jeweils gültigen
Vorschriften. Die Anlage ist nach den jeweils gültigen
Ortsgesetzen bzw. örtlichen Richtlinien abgenommen und
wird entsprechend der Richtlinien `Fassadenreinigung`
durch geeignetes Fachpersonal bedient. Auffangen und
Lagern des Schmutzwassers sowie der gesamten belüfteten
Flüssigkeit in bruchfesten, fest verschliessbaren und
vor Missbrauch gesicherten Behältern bis zur Filterung,
Einleitung und Entsorgung.

e) Das farbige Absetzen eines Bauteils sowie das
Absetzen und Beschneiden von Fenster- und Türfaschen,
Bändern, Gesimsen, Nuten und Sockelflächen.

f) Das Einholen der Genehmigungen für Strassen- und
Bürgersteigabsperrungen, bzw. für die Nutzung von
Nachbargrundstücken.

g) Schutz der in Benutzung genommenen öffentlichen
Verkehrsflächen oder anderer Einrichtungen und
Vorleistungen anderer Unternehmer vor Beschädigung
sowie Beseitigung der Schäden oder Übernahme der Kosten
hierfür.

h) Übernahme der Gebühren für die Benutzung von
öffentlichen Verkehrsflächen oder
Nachbargrundstücken.

i) Notwendige Maßnahmen zum Schutz von Dächern, Rinnen,
Fallrohren, Blechen, Fugenbändern, Fußböden, Geländern,
Stahlzargen, Fenstern, Türen, Beschlägen und sonstigen
Bauteilen vor Verunreinigungen und Beschädigungen durch
die Putzarbeiten, einschl. der erforderlichen Stoffe
oder Schutzanstriche für Verblendungen, Gesimse,
Sohlbänke, eloxierte Teile u.ä. sowie die spätere
Beseitigung.

j) Die Kosten für Aufenthalts- und Lagerräume.

k) Das Wiederherstellen der durch die eigenen Arbeiten
beschädigten Grünanlagen (durch Anlieferungen,
Lagerflächen etc.)

l) Das Herstellen von bis zu 0,50 m² grossen mobilen
Musterflächen nach Vorauswahl vorliegender
Farbvorschläge.

Besondere Hinweise

Bei dieser Ausschreibung wird zur Bedingung gemacht,
dass keine Baustoffe verwendet werden, die

a) voll- oder teilhalogenierte
Fluorchlorkohlenwasserstoffe (FCKW, HFCKW) enthalten
oder unter Verwendung dieser Stoffe hergestellt wurden

b) UF  Montageschäume
(Harnstoff-Formaldehyd-Schaumkunststoff) und Baustoffe
deren  Ausgleichskonzentration für Formaldehyd 0,05
ppm (parts per million; 1,0 mg/kg) im  Prüfraum
überschreitet. (Das Prüfverfahren richtet sich nach der
Richtlinie des Ausschusses für Einheitliche Technische
Baubestimmungen (ETB) zur Begrenzung der
Formaldehydemission in die Raumluft bei Verwendung von
Harnstoff-Formaldehydharz Ortschaum)

c) Lösemittelhaltige Farben und Lacke sind zu
vermeiden. Für eine Verwendung im Einzelfall ist die
Zustimmung vom Auftraggeber einzuholen.

Produkt- und Systemvorgaben

Vor Angebotsabgabe sind die Oberflächen der
Fassadenflächen auf die ausgeschriebene Ausführungsart
des Anstrichsystems hin zu prüfen.

Folgende Fabrikate können verwendet werden:

Brillux
Caparaol
Herbol
Sto
oder gleichwertig

Das angebotene Fabrikat ist vor Angebotsabgabe zu
benennen.

Die Farbtöne sind in Absprache mit der Bauleitung
festzulegen. Für farbige Anstrichsysteme, einschl.
deren Putze gelten folgende Farbtonstufen:

hell getönt  entspricht Hellbezugswerten  51 -100

mittel getönt  entspricht Hellbezugswerten  26 -
50

satt getönt  entspricht Hellbezugswerten  25 - 11

Voll- oder  entspricht Hellbezugswerten  0 - 10
Sonderton

Hellgetönte Beschichtungen werden nicht gesondert
vergütet und sind in den Einheitspreis für weisse
Anstriche einzukalkulieren. Die weiteren Abstufungen
werden gesondert vergütet und sind bei Bedarf gesondert
im LV aufgeführt.

Die o. a. Abstufung gilt nicht für Lacke und Lasuren.
Sind Lack- und Lasurarbeiten von Holz- und
Stahlbauteilen im LV enthalten, sind sämtliche
Farbtonstufen in den Einheitspreis einzukalkulieren.
Sie werden nicht gesondert vergütet.

Untergrundprüfung

Die Überprüfung des vorhandenen Untergrundes auf Mängel
oder nicht ausreichenden Vorleistungen hat der AN
unbedingt durchzuführen. Gemäss VOB Teil B, DIN 1961
4 Nr. 3 sowie VOB Teil C ist der AN verpflichtet vor
Beginn der Arbeiten die örtl. Bauleitung schriftlich
auf Mängel hinzuweisen. Der AN haftet für alle später
auftretenden Schäden in vollem Umfang, wenn die
Mängelmeldung nicht rechtzeitig schriftlich erfolgt
ist.

Artenschutz an Gebäuden

Vor und während der Durchführung von Gerüst-, Fassaden-
oder Dacharbeiten ist durch den AN zu überprüfen, ob
durch die beabsichtigten und beauftragten Maßnahmen
evtl. gebäudebewohnende Tierarten wie z.B. Mauersegler,
Fledermäuse, Schwalben u.A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

.

### Bereich 1 WDVS Arbeiten Barchemhöhe 10-22

#### Abschnitt 1.1 Baustelleneinrichtung

**1.1.10 Geräte und Werkzeuge liefern, vorhalten und entfernen**
Geräte und Werkzeuge liefern, vorhalten
und entfernen

Liefern, vorhalten und wieder entfernen
aller zur
Ausführung der Arbeiten benötigten
Geräte und
Werkzeuge.
Menge: 1,000 psch

**1.1.20 Toilettenkabine aufstellen und vorhalten**
Toilettenkabine aufstellen und vorhalten

Toilettenkabine in ausreichender Anzahl
nach Vorschrift
der Arbeitsstättenverordnung  45 für
die Dauer der
Arbeiten aufstellen, vorhalten,
unterhalten und wieder
entfernen. Im Unterhalt ist das
Entleeren bei Bedarf bzw. Austausch der Kabine
enthalten.
Nutzung erfolgt durch alle am Bauvorhabenbeteiligten
Firmen.
Menge: 1,000 Stck

**1.1.30 Baustromanschluss einrichten und vorhalten**
Baustromanschluss einrichten und
vorhalten

Baustromanschluss mit Messeinheit
einschließlich
Anschlusskabel und abschließbarem
Verteilerkasten
durch ein Elektrofachunternehmen
herstellen, vorhalten,
warten und wieder demontieren lassen.
Nutzung erfolgt durch alle am
Bauvorhaben beteiligten
Firmen. Zäherstand vor und nach der
Maßnahme dem
zuständigen Bauleiter mitteilen.
Menge: 2,000 Stck

**1.1.40 Bauwasseranschluss pauschal**
Bauwasseranschluss pauschal

Beauftragung eines
Installationsunternehmens zur
Herstellung, Vorhaltung, Wartung und
Demontage eines
für die einzusetzenden Maschinen
geeigneten
Bauwasseranschlusses mit
Messvorrichtung.
Einschließlich Betrieb und Bedienung.
Auch als
Anschluss für Fremdfirmen nutzbar. Die
Kosten werden
auf Nachweis vergütet. Zäherstand vor
und nach der
Maßnahme dem zuständigen Bauleiter
mitteilen.
Menge: 2,000 Stck

#### Abschnitt 1.2 Gerüstarbeiten

**1.2.10 Fassadengerüst**
Fassadengerüst

Stahlrohr,- Fassadengerüst mehrteilig
auf,- und abbauen, bestehend aus
Gerüstlagen von jeweils 2,00m aufwärts
gestaffelt, anschließlich der fest
angebrachten erforderlichen
Etagenleitern.
Gerüstbreite: 0,65m
Verkehrslast: 3 kn/m²
Grundvorhaltedauer: 20 Wochen
Menge: 5400,000 m2

**1.2.20 Dachdeckerfanggerüst**
Dachdeckerfanggerüst

Dachdeckerfanggerüst am vorhandenen
Fassadengerüst an,- und abbauen
Grundvorhaltedauer: 20 Wochen
Menge: 450,000 lfdm

**1.2.30 Einbohlige Gerüstverbreiterung**
Einbohlige Gerüstverbreiterung

Einbohlige Gerüstverbreiterung am
vorhandenen Fassadengerüst auf,- und
abbauen.
Grundvorhaltedauer: 20 Wochen
Menge: 2360,000 lfdm

**1.2.40 Erschwerniszulage**
Erschwerniszulage

Erschwerter An,- und Abtransport des
Gerüstmaterials zur Rückfront.
Menge: 1,000 Stck

**1.2.50 Fußgängerschutztunnel**
Fußgängerschutztunnel

Fußgängerschutztunnel im Gerüst
einbauen. Nach Absprache mit den
örtlichen Behörden und dem
Auftraggeber.
Grundvorhaltedauer: 20 Wochen
Menge: 30,000 lfdm

**1.2.60 Fassadengerüst vorhalten: Vorhaltung über die Grundvorhaltedauer hinaus**
*** Bedarfsposition ohne GB
Fassadengerüst vorhalten:
Vorhaltung über die 20- wöchige Grundvorhaltedauer
hinaus,
ab der 1. Woche
Menge: 5400,000 m²/W

**1.2.70 Dachfangegerüst vorhalten: Vorhaltung über die Grundvorhaltedauer hinaus**
*** Bedarfsposition ohne GB
Dachfangegerüst vorhalten:
Vorhaltung über die 20- wöchige Grundvorhaltedauer
hinaus,
ab der 1. Woche
Menge: 450,000 m/WO

**1.2.80 Anliefern, Montage, Demontage und Abtransport eines Treppenaufganges Höhe bis 15,00 m.**
Anliefern, Montage, Demontage und Abtransport eines
Treppenaufganges Höhe bis 15,00 m.
Grundvorhaltedauer: 20 Wochen
Menge: 135,000 m

**1.2.90 Treppenaufgang vorhalten: Vorhaltung über die Grundvorhaltedauer hinaus**
*** Bedarfsposition ohne GB
Treppenaufgang vorhalten:
Vorhaltung über die20- wöchige Grundvorhaltedauer
hinaus,
ab der 1. Woche
Menge: 135,000 m/WO

**1.2.100 Abhängen des bereits vorhandenen Fassadengerüstes mit Staubnetzen.**
Abhängen des bereits vorhandenen Fassadengerüstes mit
Staubnetzen.
Grundvorhaltedauer: 20 Wochen
Menge: 5400,000 qm

**1.2.110 Staubnetze vorhalten: Vorhaltung über die Grundvorhaltedauer hinaus**
*** Bedarfsposition ohne GB
Staubnetze vorhalten:
Vorhaltung über die 20- wöchige Grundvorhaltedauer
hinaus,
ab der 1. Woche
Menge: 5400,000 m/WO

**1.2.120 Fußgängertunnel vorhalten: Vorhaltung über die Grundvorhaltedauer hinaus**
*** Bedarfsposition ohne GB
Fußgängertunnel vorhalten:
Vorhaltung über die 20- wöchige Grundvorhaltedauer
hinaus,
ab der 1. Woche
Menge: 30,000 m/WO

#### Abschnitt 1.3 Schutzabdeckungen

**1.3.10 Schutz von Fenstern, Türen - Abdeckplane**
Schutz von Fenstern, Türen -
Abdeckplane

Schutzabdeckung von Fenstern und
Türen (außen) mit
Abdeckplane, einschließlich Abkleben,
Unterhaltung und
späterer Beseitigung/Entsorgung.
Menge: 1260,000 m2

**1.3.20 Besondere Maßnahme zum Schutz gegen mechanische Beschädigung**
*** Bedarfsposition ohne GB
Besondere Maßnahme zum Schutz
gegen mechanische Beschädigung

Besondere Schutzmaßnahme an
Fenstern und Türen gegen
mechanische
Beschädigung vorhalten, beseitigen,
beseitigen und
entsorgen mit Haftfaserplatten
oder Spanplatten und Folie, einschl.
Unterkontruktion
Menge: 1,000 m2

**1.3.30 Besondere Maßnahme zum Schutz von Fensterbänken**
Besondere Maßnahme zum Schutz von
Fensterbänken

Schutzabdeckung von neuen
Fensterbänken aus Al, Naturstein etc.,
einschl. Unterhaltung und späterer
Beseitung/Entsorgung
Tiefe: ca. 40 cm
Menge: 800,000 lfdm

**1.3.40 Schutz der Bodenflächen unter Gerüst - Hauseingänge**
Schutz der Bodenflächen unter Gerüst -
Hauseingänge

Schutzabdeckung der Bodenflächen im
Bereich der
Hauseingänge und/oder Kellerabgänge
herstellen,
vorhalten, beseitigen und entsorgen mit
Maler-Abdeckvlies oder Gitterfolie.
Menge: 500,000 m2

**1.3.50 Schutz der Balkonböden**
Schutz der Loggiaböden mit Malervlies und Klebeband
herstellen, vorhalten, beseitigen und entsorgen.
Menge: 210,000 m2

#### Abschnitt 1.4 Vorhandene Fensterbänke ausbauen

**1.4.10 Steinfensterbänke mit Blechabdeckung ausbauen**
Fensterbänke ausbauen

Fensterbänke aus Naturstein oder
Kunststein inkl.
Zinkabdeckung und Mörtelbett durch
Ausstemmen entfernen
und entsorgen.
Menge: 800,000 m

#### Abschnitt 1.5 Optional / Neue Fensterbänke aus Naturst

**1.5.10 Fensterbankunterbau mit Dämmstoff auffüttern**
Fensterbankunterbau mit Dämmstoff
auffüttern

Fensterbankunterbau durch Auffüttern
mit einem
Dämmstoffkeil im erforderlichen
Neigungswinkel
passgenau herstellen.
Dämmstoffart: Perimeter-Dämmplatte
Menge: 800,000 m

#### Abschnitt 1.6 Untergrundvorbereitung

**1.6.10 Verunreinigungen durch Hochdruckreinigung entfernen**
Verunreinigungen durch
Hochdruckreinigung entfernen

Verunreinigungen, Trennschichten u. Ä.
durch Hochdruckreinigung, ohne Zusatz von
Reinigungs-/Strahlmittel entfernen,
einschließlich aller Nebenarbeiten und
Schutzmaßnahmen.
Menge: 4200,000 m2

**1.6.20 Putzschäden ausbessern**
Putzschäden ausbessern

Putzschäden ausbessern. Nicht
tragfähigen Putz,
Hohlstellen u. Ä. bis auf den tragfähigen
Untergrund entfernen. Flächen entstauben.
Alle anfallenden Stoffe
nach Vorschrift entsorgen. Fehlstellen
mit Putzmörtel nach DIN EN 998-1, >/= 2,5 N/mm²,
auffüllen und angleichen.
Putzdicke im Mittel: 20 mm
Menge: 800,000 m2

**1.6.30 Erdreich aufnehmen, lagern**
Erdreich aufnehmen, lagern

Erdreich entlang der Außenwände für
die Perimeterdämmung aufnehmen.
Erdaushub auf einer Breite von 20 cm
bis zu einer Tiefe von 20 cm.
Das Aushubmaterial ist seitlich zu lagern
Menge: 450,000 m

**1.6.40 Putzsanierung im Rissbereich**
Putzsanierung im Rissbereich

Größere Risse z.B mit einer
Trennscheibe aufweiten.
Flächen entstauben. Alle amfallenden
Stoffe nach
Vorschrift entsorgen
Menge: 300,000 m

**1.6.50 Putz im Leibungsbereich abstemmen**
*** Bedarfsposition ohne GB
Putz im Leibungsbereich abstemmen

Putzschicht im Leibungsbereich von
Fenstern, Türen und
Öffnungen abstemmen, als Vorbereitung
für Laibungsdämmung,
Flächen entstauben .
Entsorgung nach Vorschrift
Dicke der Putzschicht bis 2 cm
Tiefe der Laibungen bis 15 cm
Menge: 1,000 m

**1.6.60 Grundierung stark saugender Untergründe**
Grundierung stark saugender
Untergründe

Grundierung unbeschichteter
Putzflächen mit Lacryl
Tiefgrund ELF 595 tief eindringend, gut
verfestigend.
Menge: 4200,000 m2

#### Abschnitt 1.7 Systemabschluss und Anschlüsse

**1.7.10 Sockelprofil an Kellerabgängen etc./ einschl. Dichtband**
Sockelprofil an Kellerabgängen etc./
einschl. Dichtband

WDVS Sockelprofil als unteren Abschluss der
Fassadendämmung in Bereichen ohne
Einbindung ins Erdreich mit 3 WDVS Schlagschrauben
pro Meter einschließlich WDVS
Sockelprofilverbinder und z.B.WDVS Sockeleckprofil
anbringen.
Begrenzte Untergrundunebenheiten mit WDVS
Unterlegscheiben ausgleichen. Einschließlich
Hinterfütterung der Sockelprofile bei der Montage mit
WDVS Dichtband.
Für Dämmschichtdicke 16 cm
Einbauort: Kellerabgänge etc.
Fabrikat: Brillux
Menge: 450,000 m

**1.7.20 Anschluss an Fenster und Türen mit Gewebe-Anputzleiste**
Anschluss an Fenster und Türen mit
Gewebe-Anputzleiste

WDVS Gewebe-Anputzleiste auf Fenster- und
Türrahmen anbringen.
Den Gewebestreifen in die nachfolgende
Armierungsschicht
überlappend einbetten.
Profilbauart:
Profil mit Anputzkante, selbstklebendem
PE-Band, integriertem Gewebestreifen und vorgestanzter
Abbruchkante mit Klebestreifen.
Fabrikat: Brillux
Menge: 2890,000 m

**1.7.30 Abschlussprofil im Laibungsbereich / einschl. Dichtband**
Abschlussprofil im Laibungsbereich /
einschl. Dichtband

WDVS Sockelabschlussprofil, werkseitig ohne
Abtropfnase, als Abschluss der Leibungsdämmung
bei nicht ausreichend breitem Blendrahmen
anbringen.
Den Kunststoffschenkel des Profils entsprechend der
Dicke der Leibungsdämmung einkürzen.
Einschließlich WDVS Dichtband im Anschlussbereich zum
Blendrahmen.
Fabrikat: Brillux
Menge: 2890,000 m

**1.7.40 Anschluss an angrenzende Bauteile mit Dichtband / 3-9 mm**
Anschluss an angrenzende Bauteile mit
Dichtband / 3-9 mm

Anschluss an angrenzende Bauteile mit
WDVS Dichtband, Fugenbreite 3-9 mm,
herstellen.
Bauteile: Dachuntersichten, Sparren,
Kragplatten, Fensterbänke (umlaufend) etc.
Fabrikat: Brillux
Menge: 1050,000 m

**1.7.50 Anschluss an angrenzende Bauteile mit Dichtband / 7-16 mm**
*** Bedarfsposition ohne GB
Anschluss an angrenzende Bauteile mit
Dichtband / 7-16 mm

Anschluss an angrenzende Bauteile mit
WDVS Dichtband, Fugenbreite 7-16 mm,
herstellen.
Bauteile: Dachuntersichten, Sparren,
Kragplatten, Fensterbänke (umlaufend) etc.
Fabrikat: Brillux
Menge: 1,000 m

**1.7.60 Dehnungsfugen ausbilden mit Dehnungsfugenprofilen / offene Variante**
Dehnungsfugen mit WDVS Dehnungsfugenprofil G 3805 als
offene Variante ausbilden. Der Bereich hinter dem

Einbaubreite: max. 35 mm
Einbautiefe: ca. 40 mm
Fabrikat: Brillux
Menge: 130,000 m

#### Abschnitt 1.8 Dämmplattenverklebung

**1.8.10 Mineralwolle Dämmplatte 16 cm**
Mineralwolle Dämmplatte 16 cm

MW Top Dämmplatten mit
Zweischichtcharakteristikan
vorbehandelte Fassadenflächen mit
Klebemörtel anbringen.
Anwendungstyp:
WAP gemäß DIN 4108-10
Format: 80 x 62,5 cm
Plattenkante: Stumpf
Wärmeleitfähigkeit: 0,035 W/(m x K)
Plattendicke: 16 cm
Klebemörtel: WDVS Pulverkleber
Fabrikat: Brillux
Menge: 4200,000 m2

**1.8.20 Mineralwolle Dämmplatten 6 cm**
Mineralwolle Dämmplatten 6 cm

MW Top Dämmplatten mit
Zweischichtcharakteristik an
vorbehandelte Fassadenflächen mit
Klebemörtel
anbringen.
Anwendungstyp: WAP gemäß DIN
4108-10
Format: 80 x 62,5 cm
Plattenkante: Stumpf
Wärmeleitfähigkeit: 0,035 W/(m x K)
Plattendicke: 6 cm
Klebemörtel: WDVS Pulverkleber
Fabrikat: Brillux
Menge: 400,000 m2

**1.8.30 Sockelbereich / Perimeter-Dämmplatte mit BaseTec**
Sockelbereich / Perimeter-Dämmplatte mit BaseTec

Perimeter-Dämmplatte im Sockelbereich mit
feuchtigkeitsunempfindlicher Klebemasse flächenbündig
mit der Fassadendämmung anbringen.
Plattenkante: stumpf
Format: 100 x 50 cm
Plattendicke: 14 cm
Klebemörtel: BaseTec 3540 gemischt
mit BaseTec 3541
Ausbildung mit Einbindung ins Erdreich
mit
angeschrägtem Abschluss
Dämmung über GOK: ca. 30 cm
Dämmung unter GOK: ca. 20 cm
Fabrikat: Brillux
Menge: 450,000 m2

**1.8.40 Sockelbereich wie in Pos.8.3**
Sockelbereich wie in Pos.8.3 beschrieben dämmen,
jedoch Plattendicke 6 cm.
Menge: 100,000 m2

**1.8.50 Laibungen / Mineralwolle-Dämmplatten, Dicke 2 cm**
Laibungen / Mineralwolle-Dämmplatten, Dicke 2 cm

Laibungen an vorhandenen Öffnungen,
z. B. bei zurückliegenden Fenstern und Türen,
dämmen und durch die Dicke der Fassadendämmung
insgesamt rechtwinklig herstellen.
Dämmplattenart: EPS Prime Dämmplatte
Wärmeleitfähigkeit: 0,036 W/(m x K)
Dämmdicke in der Laibung: 2 cm
Menge: 2890,000 m

**1.8.60 Laibungen wie in Pos. 8.5**
Laibungen wie in Position 8.5 beschrieben dämmen,
jedoch mit EPS-Dämmplatte 026
Menge: 890,000 m

**1.8.70 PUR Smart Dämmplatten**
PUR Smart Dämmplatten an vorbehandelte
Fassadenflächen mit Klebemörtel
anbringen.
Format: 100 x 50 cm
Plattenkante: Stumpf
Wärmeleitfähigkeit: 0,025 W/(m x K)
Plattendicke: 6 cm
Klebemörtel: WDVS Pulverkleber
Bauteil: Wandflächen der Loggien
Fabrikat: Brillux
Menge: 180,000 m2

**1.8.80 Zuschnitte bzw. Anarbeiten an Dachschrägen/-Fensterbänke**
Zuschnitte bzw. Anarbeiten an
Dachschrägen/-Fensterbänke

Zuschneiden, Anschrägen und
Anarbeiten der Dämmplatten
an geneigte Dachflächen und
Unterseiten der
Fensterbänke, im erforderlichen
Neigungswinkel.
Menge: 170,000 m

#### Abschnitt 1.9 Zusätzliche Verdübelung

**1.9.10 Verdübelung MW Dämmplatte (Fassade) / Senkdübel STR, 215 mm**
Verdübelung MW Dämmplatte (Fassade)
/ Senkdübel STR, 215 mm

Statisch relevante Verdübelung der vorgenannten
WDVS Mineralwolle-Dämmplatten
mit WDVS Senkdübel STR U 2G, 3811 in Verbindung
mit WDVS Dübelteller VT 2G 3711 (versenkte
Dübelmontage).
Den WDVS Dübel mit dem STR-Tool 3487 ca. 15 mm vertieft
in die
Dämmplatte einschrauben.
WDVS Dübel-Rondell STRMW 3832 in die Vertiefung des
WDVS
Dübelteller VT 2G oberflächenbündig einsetzen.
Eventuelle Überstände plan schleifen.
Dübellänge entsprechend der Dämmplattendicke wählen.
Die Dübel müssen mind. 25 mm (bei Porenbeton 65 mm) im
tragfähigen Untergrund verankert sein, sind zu
überbrücken.
Dübeltyp: WDVS Senkdübel STR U 2G 3811 in Kombination
mit WDVS Dübelteller VT 2G 3711 und
WDVS Dübel-Rondell  STR-MW 3832
Dübellänge: 215 mm
Dübeldichte: 4,0 Stück/m²
Fabrikat: Brillux
Menge: 4200,000 m2

**1.9.20 Verdübelung PUR Senkdübel STR**
Verdübelung PUR Senkdübel STR

Konstruktive Verdübelung der
vorgenannten PUR
Dämmplatten mit WDVS Senkdübel STR
U 2G 3811 in versenkter Montage. Den WDVS
Dübelmit dem STR-Tool 3487 ca. 15 mm vertieft
in die Dämmplatte einschrauben.
WDVS Dübel-Rondell 3487 in die Vertiefung
oberflächenbündig einsetzen.
Eventuelle Überstände plan schleifen.
Dübellänge entsprechend der
Dämmplattendicke wählen. Die Dübel
müssen 25 mm im tragfähigen Untergrund verankert sein,
Putzschichtensind zu überbrücken.
Höhenbereich: bis zur Anwendungsgrenze
Dübeltyp: WDVS Senkdübel STR U 2G
3811 mit WDVS Dübel-Rondell STR 3487
Dübellänge: 135 mm
Dübeldichte: 6,0 Stück/m²
Bauteil: Fassade mit dickschichtigem Putz
Fabrikat: Bri,llux
Menge: 450,000 m2

#### Abschnitt 1.10 Montageverankerungen

**1.10.10 PU Montagequader anbringen**
*** Bedarfsposition ohne GB
PU Montagequader mit mineralischem Klebemörtel
in Dicke der Fassadendämmung oberflächenbündig
anbringen einschließlich Anarbeiten der Dämmplatten
und Kennzeichnung in der Fläche.
Typ: PU Montagequader fäulnisresistenter
Quader, Rohdichte 200 kg/m3
Größe: 198 x 198 mm mit Nutzfläche
198 x 198 mm
Für Dämmschichtdicke: 160 mm
Anwendung: als Druckunterlage bei der Montage
schwererBauteile, wie Vordächer,
Markisen etc. Montageposition nach Angabe des
Auftraggebers
Fabrikat: Brillux
Menge: 1,000 Stck

**1.10.20 EPS Montagequader anbringen**
*** Bedarfsposition ohne GB
EPS Montagequader anbringen

EPS Montagequader mit mineralischem Klebemörtel
in Dicke der Fassadendämmung oberflächenbündig
anbringen einschließlich Anarbeiten der Dämmplatten
und Kennzeichnung in der Fläche.
Typ: EPS Montagequader fäulnisresistenter
Quader, Rohdichte 170 kg/m3
Größe/Abmessung:
( ) 100 x 100 mm mit Nutzfläche 80 x 80 mm
( ) 150 x 100 mm mit Nutzfläche 130 x 80 mm
Für Dämmschichtdicke: 120 mm
Anwendung: zur Befestigung leichter
Bauteile, wie Außenleuchten etc. Montageposition
nach Angabe des Auftraggebers
Fabrikat: Brillux
Menge: 1,000 Stck

#### Abschnitt 1.11 Kantenschutz und Armierung

**1.11.10 Kantenschutz / Gewebe-Eckschutzschiene**
Kantenschutz / Gewebe-Eckschutzschiene

WDVS Gewebe-Eckschutzschiene als Kantenschutz
an allen Gebäudeecken sowie an allen Ecken von
Gebäudeöffnungen, z. B. Fenster, Türen, Nischen,
lot-und
fluchtrecht in die nachfolgend beschriebene
Armierungsmasse
einbetten.
Format: 10/10 cm
Fabrikat: Brillux
Menge: 2890,000 m

**1.11.20 Diagonalarmierung an Gebäudeöffnungen**
Diagonalarmierung an Gebäudeöffnungen

Fassadenöffnungen und Aussparungen, z.B. mit
WDVS Diagonal- Armierungspfeil, unter Verwendung der
systemgerechten Armierungsmasse fachgerecht
herstellen.
Fabrikat: Brillux
Menge: 850,000 Stck

**1.11.30 Zusatzarmierung Panzergewebe**
*** Bedarfsposition ohne GB
Zusatzarmierung Panzergewebe

WDVS Panzergewebe als Zusatzarmierung für
besonders beanspruchte Bereiche und
zur Erhöhung der Stoßfestigkeit vor der
Flächenarmierung aufbringen.
Leistung, wie in der Ausführung der
Flächenarmierung beschrieben, jedoch nicht
überlappend.
Fabrikat: Brillux
Menge: 1,000 m2

**1.11.40 Flächenarmierung / WDVS Pulverkleber**
Flächenarmierung / WDVS Pulverkleber

Flächenarmierung mit WDVS
Glasseidengewebe, ca. 10 cm überlappend
und mineralischem Armierungsmörtel
herstellen.
Armierungsmasse: WDVS Pulverkleber
Fabrikat: Brillux
Menge: 450,000 m2

**1.11.50 Flächenarmierung Mineralwolle**
Flächenarmierung Mineralwolle

Leistung wie zuletzt beschrieben, jedoch
Flächenarmierung auf MW Dämmplatten
mit WDVS Klebe- und Armierungsmörtel.
Menge: 4200,000 m2

**1.11.60 Laibungen an Öffnungen und Nischen wie vor beschrieben armieren**
Laibungen an Öffnungen und Nischen
wie vor beschrieben armieren

Laibungen an Öffnungen und Nischen, wie in der
vorgenannten
Position zur Armierungsausbildung in diesem WDV-System
beschrieben,
armieren.
Menge: 2890,000 m

**1.11.70 Trennung von Struktur- und Glattputz / Putzabschlussprofil**
*** Bedarfsposition ohne GB
Trennung von Struktur- und Glattputz /
Putzabschlussprofil

Putzabschlussprofil zur Trennung zwischen
Struktur- und Glattputzen (Sockelputz)
nach Ausführung der Flächenarmierung mit der
vorgenannten Armierungsmasse fluchtrecht anbringen.
Fabrikat: Brillux
Menge: 1,000 m

#### Abschnitt 1.12 Fassade mit Mineral-Leichtputz

**1.12.10 Oberputz Fassade / Mineral-Leichtputz KR**
Oberputz Fassade / Mineral-Leichtputz KR

Oberputz an Fassadenflächen: Mineral-Leichtputz
KR(Kratzputzstruktur) auf die mineralisch armierten
Fassadenflächen auftragen und strukturieren.
Körnung: KR K3, für außen, sehr haftfest, äußerst
wasserdampfdiffusionsfähig
Standardfarbton: weiß
Fabrikat: Brillux
Menge: 4200,000 m2

**1.12.20 Oberputz Glattputz**
Oberputz Glattputz

Ausbildung als Glattputz im Bereich der
Balkone.
Zwischenanstrich mit Putzgrundierung, pigmentiert.
Rausan KR Feinputz 3530 zur Ausbildung
von Faschen und Laibungen als Glattputz auftragen
und abreiben, einschließlich aller erforderlichen
Leistungen, z. B. exaktes Abkleben der angrenzenden
Flächen. Zusätzlicher Anstrich der vorgenannten
Putzflächen, Grund und Schlussanstrich mit Evocryl
200 in Protect-Qualität.
Farbton weiß
Fabrikat: Brillux
Menge: 450,000 m2

**1.12.30 Oberputz Untersichten / Mineral- Leichtputz G, Glattputz**
Oberputz Untersichten / Mineral-
Leichtputz G, Glattputz

Oberputz an Untersichten: Mineral-
Leichtputz G auftragen, durchkämmen und abglätten.
Flächen nach dem Anziehen filzen.
Mineralputz für außen, haftfest, hoch
wasserdampfdiffusionsfähig
Standardfarbton: weiß
Fabrikat: Brillux
Menge: 350,000 m2

**1.12.40 Anstrich weiß**
Anstrich weiß

Zusätzlicher zweimaliger Anstrich der
vorgenannten
Putzflächen.
Zwischenanstrich mit Extrasil 1911 in
Protect Qualität.
Schlussanstrich mit Extrasil 1911 in
Protect Qualität.
Standardfarbton: weiß
Fabrikat: Brillux
Menge: 4200,000 m2

**1.12.50 Anstrich hell getönt als Zulage**
Anstrich hell getönt als Zulage

Zulagepreis für die Ausführung der
vorgenannten Anstriche im hell getönten Farbton.
Farbton nach Angabe des Auftraggebers.
Menge: 4200,000 m2

**1.12.60 Anstrich mittel getönt als Zulage**
Anstrich mittel getönt als Zulage

Zulagepreis für die Ausführung der vorgenannten
Anstriche im mittel getönten Farbton.
Farbton nach Angabe des Auftraggebers.
Menge: 2100,000 m2

**1.12.70 Anstrich satt getönt als Zulage**
Anstrich satt getönt als Zulage

Zulagepreis für die Ausführung der vorgenannten
Anstriche im satt getönten Farbton.
Farbton nach Angabe des Auftraggebers.
Menge: 1000,000 m2

**1.12.80 Absetzen von Farbfeldern**
Absetzen von Farbfeldern

Absetzen von Farbfeldern Rückseitig an
Fensterfeldern  inkl. aller erforderlichen
Leistungen, wie Ausmessen, geradliniges Abkleben
und hinterstreichen zu andersfarbigen Flächen.
Menge: 6,000 Stck

**1.12.90 Absetzen von Hausnummern**
Absetzen von Hausnummern

Absetzen von Hausnummern einschließlich
aller erforderlichen Leistungen, wie
Ausmessen, geradliniges Abkleben und
hinterstreichen zuandersfarbigen Flächen.
Zwischen Vordach und Treppenhausfenster.
Höhe ca. 1,0Meter
Fabrikat: Brillux
Menge: 6,000 Stck

**1.12.100 Faschen, Laibungen Glattputz / Rausan KR Feinputz**
Faschen, Laibungen Glattputz / Rausan
KR Feinputz

Ausbildung von Faschen und Leibungen als Glattputz.
Zwischenanstrich mit Putzgrundierung,
pigmentiert. Rausan KR Feinputz zur
Ausbildung von Faschen und Laibungen als Glattputz
auftragen undabreiben, einschließlich aller
erforderlichen
Leistungen, z. B. exaktes Abkleben der angrenzenden
Flächen.
Zusätzlicher Anstrich der vorgenannten
Putzflächen, Grund und Schlussanstrich mit Evocryl
200 in Protect-Qualität.
Leibungstiefe: bis 30 cm
Faschenbreite: ca. 3 cm
Farbton nach Angabe des Auftraggebers.
Fabrikat: Brillux
Menge: 2890,000 m

**1.12.110 Faschen unter Fensterbank Glattputz / wie zuvor**
*** Bedarfsposition ohne GB
Faschen unter Fensterbank Glattputz /
wie zuvor

Ausbildung von Faschen als Glattputz
unter den Fensterbänken, wie zuvor im
vollen Wortlaut beschrieben.
Faschenbreite: ca. 3 cm
Menge: 1,000 m

**1.12.120 Gerüstankerstopfen einsetzen, abdecken und bearbeiten**
Gerüstankerstopfen einsetzen, abdecken
und bearbeiten

Gerüstankerhülsen bei Gerüstabbau mit
Gerüstankerstopfen schließen und
mit dem Werkstoff (Oberputz einschließlich
Schlussanstrich) abdecken und bearbeiten.
Fabrikat: Brillux
Menge: 1,000 psch

#### Abschnitt 1.13 Sockelflächen mit Feinputz, glatt

**1.13.10 Zwischenanstrich mit Putzgrundierung, pigmentiert**
Zwischenanstrich mit Putzgrundierung, pigmentiert

Zwischenanstrich mit Putzgrundierung, pigmentiert
Menge: 450,000 m2

**1.13.20 Sockelflächen / Rausan KR Feinputz, zweimal**
Sockelflächen / Rausan KR Feinputz, zweimal

Rausan KR Feinputz zur Ausbildung von
Sockelflächen als Glattputz, zweilagig,
auftragen und abreiben.
Nach ausreichender Trockenzeit nochmaliger
Auftrag einer zweiten Lage wie vor beschrieben.
Standardfarbton: weiß
Fabrikat: Brillux
Menge: 450,000 m2

**1.13.30 Anstrich mittel getönt / Acryl-FF, protect**
Anstrich mittel getönt / Acryl-FF, protect

Zusätzlicher zweimaliger Anstrich der vorgenannten
Putzflächen.
Zwischenanstrich mit Evocryl 200 in Protect Qualität.
Schlussanstrich mit Evocryl 200 in Protect Qualität.
100% Reinacrylat-Dispersionsfarbe mit
Evoflex-Technologie, diffusionsfähig,
fotokatalytisch wirksam, hoch wetterbeständig, matt,
wasserverdünnbar, im mittel getönten Farbton, nach
Angabe des Auftraggebers.
Fabrikat: Brillux
Menge: 450,000 m2

**1.13.40 Zulage für satt getönte Ausführung (HBW >20)**
Zulage für satt getönte Ausführung (HBW >20)

Zulagepreis für die Ausführung der vorgenannten
Anstriche im satt getönten Farbton (HBW > 20).
Farbton nach Angabe des Auftraggebers.
Menge: 450,000 m2

**1.13.50 Zulage für satt getönte Ausführung im Spezial-Farbton mit TSR-Formel**
*** Bedarfsposition ohne GB
Zulage für satt getönte Ausführung im
Spezial-Farbton mit TSR-Formel

Zulagepreis für die Ausführung der
vorgenannten
Anstriche im SolReflex-System.
Satt getönter Spezial-Farbton mit TSR-Formel zur
Reduzierung der Oberflächenaufheizung.
Farbton nach Angabe des Auftraggebers.
Fabrikat: Brillux
Menge: 1,000 m2

**1.13.60 Laibungen an Öffnungen und Nischen wie beschrieben beschichten**
Laibungen an Öffnungen und Nischen
wie beschrieben beschichten

Laibungen an Öffnungen und Nischen,
wie in allen
Leistungen zur Schlussbeschichtung der
Sockelflächen
beschrieben, behandeln.
Menge: 2890,000 m

**1.13.70 Zweimaliger Feuchteschutzanstrich im Einbindungsbereich / Multiflex**
Zweimaliger Feuchteschutzanstrich im
Einbindungsbereich / Multiflex

Zweimaliger Feuchteschutzanstrich im
Einbindungsbereich
(unterhalb Geländeoberkante) + 5 cm
über Geländeoberkante mit WDVS
Multiflex 3521 plus 100
Gew.% Zement, ca. 5 % verdünnt.
Einbindung unter GOK: bis 30 cm
Fabrikat: Brillux
Menge: 450,000 m

**1.13.80 Anstrich Kellerabgang/Betonbrüstungen**
Anstrich Kellerabgang/Betonbrüstungen

Untergrundvorbehandlung: Untergrund
auf Eignung, Tragund Haftfähigkeit prüfen.
Einzelne, nicht tragfähige Anstrichteile entfernen.
Grundierung nur der Schadstellen mit Lacryl Tiefgrund
ELF 595.

Grundanstrich mit Haftgrund ELF 3720,
pigmentiert.
Zwischenanstrich mit Evocryl 200, in
Protect Qualität,mit Filmschutz.

Schlussanstrich mit Evocryl 200, in
Protect Qualität, mit Filmschutz.

100% Reinacrylat-Dispersionsfarbe mit
Evoflex-Technologie, diffusionsfähig,
fotokatalytisch wirksam, hoch wetterbeständig, matt,
wasserverdünnbar
Farbton: Nach Angabge der Bauleitung
Fabrikat: Brillux
Menge: 120,000 m2

#### Abschnitt 1.14 Vorbereitung der Beton-Kragplatten

**1.14.10 Beton- und Putzflächen abklopfen, Schadstellen kennzeichnen**
Beton- und Putzflächen abklopfen,
Schadstellen kennzeichnen

Beton- und Putzflächen durch Abklopfen
mit dem Hammer und visuellem Untersuchen
auf Schadstellen und Hohlstellen prüfen.
Schadstellen mit wetterfester Farbe
kennzeichnen.
Menge: 210,000 m2

**1.14.20 Beton abstemmen, Strahlen, Bewehrung entrosten, und verfüllen**
Beton abstemmen, Strahlen, Bewehrung
entrosten, und verfüllen

Betoninstandsetzung.
Nicht tragfähigen Putz abschlagen.
Abstemmen von losem,
nicht festen Beton bis auf dentragfähigen, festen
Kernbeton. Korrodierte Bewehrung bis 2
cm über den Rostansatz hinaus durch Stemmen
freilegen.
Die Ausbruchufer sind schräg, zwischen 30°
und 60°, herauszuarbeiten.
An der Oberfläche nicht ausreichend
festen oder schadhaften Beton durch Strahlen mit
festen Strahlmitteln gemäß DIN 18 349
vorbereiten.
Feste Altputzflächen sind nicht zu strahlen.
Freigelegte Bewehrung durch Strahlen
gemäß Oberflächenvorbereitungsgrad Sa 2½,
nach DIN EN ISO 12 944, Teil 4, entrosten.
Entrosteten Bewehrungsstahl
mit PCC-Basisschutz 801, einkomponentig, im
Streichauftrag in zwei Arbeitsgängen satt und
porenfrei beschichten.
Gesamtschichtdicke mind. 1.000 µm.
Ausbrüche im Beton mit PCC-Basisschutz
801 als Haftschlämme satt und einmassierend
behandeln.
Angemischten PCC-Füllmörtel 803 bzw.
PCC-Grobmörtel 802 in die noch feuchte
Haftschlämme fachgerecht einbringen und
gut verdichten.
Schadstellen oberflächenbündig verfüllen.
Bei Schichtdicken über 30 mm mehrlagig
arbeiten.
Fehlstellen im Oberputz fachgerecht mit
einem in der Festigkeit und Struktur
dem vorhandenen Putz entsprechenden
Putzmörtel ausfüllen und der vorhandenen
Oberflächenstruktur angleichen inkl. Schalung
für Ecken und Kanten u.Ä.. Ausführung an
Schadstellen mit unterschiedlichen Einzelgrößen.
Fabrikat: Brillux
Menge: 210,000 m2

#### Abschnitt 1.15 Untersichten mit Altanstrich/Acryl FF

**1.15.10 Verunreinigungen durch Hochdruckreinigung entfernen**
Verunreinigungen durch
Hochdruckreinigung entfernen

Verunreinigungen, Trennschichten u. Ä.
durch Hochdruckreinigung, ohne Zusatz von
Reinigungs-/Strahlmittel entfernen, einschließlich
aller Nebenarbeiten und Schutzmaßnahmen.
Menge: 210,000 m2

**1.15.20 Nicht tragfähige Altanstriche teilweise entfernen**
Nicht tragfähige Altanstriche teilweise
entfernen

Teilweise nicht tragfähige Altanstriche nach Art
des Bieters bis auf den tragfähigen
Untergrund entfernen.
Alle anfallenden Stoffe sind nach Vorschrift zu
entsorgen.
Menge: 210,000 m2

**1.15.30 Isolieranstrich / isolierende Grundierfarbe**
*** Bedarfsposition ohne GB
Isolieranstrich / isolierende
Grundierfarbe

Isolieranstrich bei durchschlagenden
Wasserflecken etc. zweimal mit Festodur
Grund 949, pigmentiert.
Fabrikat: Brillux
Menge: 1,000 m2

**1.15.40 Beton mit Altanstrich / Acryl FF, protect**
Beton mit Altanstrich / Acryl FF, protect

Untergrundvorbehandlung: Untergrund
auf Eignung, Tragund Haftfähigkeit prüfen.
Grundierung der Schadstellen mit
Lacryl Tiefgrund ELF 595.
Grundanstrich mit Haftgrund ELF 3720,
pigmentiert.
Zwischenanstrich mit Evocryl 200, in
Protect Qualität.
Schlussanstrich mit Evocryl 200, in
Protect Qualität.
100% Reinacrylat-Dispersionsfarbe
matt, wasserverdünnbar
Standardfarbton: weiß
Fabrikat: Brillux
Menge: 210,000 m2

#### Abschnitt 1.16 Dachuntersichten mit Lasur / LV Lasur

**1.16.10 Dachuntersichten mit Lasur / LV Lasur**
Dachuntersichten mit Lasur / LV Lasur

Untergrundvorbehandlung: Anstrich auf
Trag- und Haftfähigkeit prüfen.
Nicht tragfähige Anstrichteile entfernen.
Flächen anschleifen und säubern. Rohe und
schadhafte Flächen mit Impredur
Holzimprägniergrund 550, RAL-geprüft
imprägnieren.
Grundanstrich mit Gel-Lasur 510 in
Protect-Qulität.
Schlussanstrich mit Gel-Lasur 510 in
Protect-Qulität.
Farbton nach Angabe des Auftraggebers.
Bauteil: Untersichten aus Holzverbretterungen
und Sparren.
Fabrikat: Brillux
Menge: 450,000 m

**1.16.20 Leistung wie zuletzt jedoch Ortgangbretter**
Leistung wie zuletzt jedoch
Ortgangbretter

Leistung wie zuvor im vollen Wortlaut
beschrieben, jedoch Ausführung an
Ortgangbrettern.
Menge: 450,000 m

#### Abschnitt 1.17 Kellerfenster mit Anstr./Alkydharzlack

**1.17.10 Kellerfenster mit Anstrich / Alkydharzlack HG**
Kellerfenster mit Anstrich /
Alkydharzlack HG

Untergrundvorbehandlung: Anstrich auf
Eignung, Tragund Haftfähigkeit prüfen.
Nicht tragfähige Anstrichteile entfernen
und Schadstellen entrosten
(Oberflächenvorbereitungsgrad St 2).
Flächen gründlich anschleifen und säubern.
Schadstellen mit Haftgrund 850 grundieren.
Zwischenanstrich mit Haftgrund 850.
Schlussanstrich mit Impredur Hochglanzlack 840.
Farbton nach Angabe des Auftraggebers.
Bauteil: Stahlkellerfenster
einseitig / außen
Fabrikat: Brillux
Menge: 119,000 Stck

**1.17.20 Metallgeländer lackieren**
Metallgeländer lackieren

Metallgeländer, bestehend aus Oberund
Untergurt, senkrechten Stäben und Pfosten bzw.
Verankerungen, allseitig, wie folgt behandeln:
Untergrundvorbehandlung: Anstrich auf
Eignung, Tragund Haftfähigkeit prüfen.
Nicht tragfähige Anstrichteile entfernen und
Schadstellen entrosten
(Oberflächenvorbereitungsgrad St 2).
Flächen gründlich anschleifen und säubern.
Schadstellen mit Haftgrund 850 grundieren.
Zwischenanstrich mit Haftgrund 850.
Schlussanstrich mit Impredur Hochglanzlack 840.
Farbton nach Angabe des Auftraggebers.
Bauteil: Stahlkellerfenster
einseitig / außen
Fabrikat: Brillux
Menge: 10,000 m2

#### Abschnitt 1.18 Stundenlohnarbeiten

**1.18.10 Stundenlohnarbeit / Facharbeiter**
Stundenlohnarbeit / Facharbeiter

Stunde(n) eines Facharbeiters für nicht erfasste
Leistungen gegen besonderen Nachweis einschließlich
aller Lohnnebenkosten.
Menge: 50,000 Std

**1.18.20 Stundenlohnarbeit / Helfer**
Stundenlohnarbeit / Helfer

Stunde(n) eines Helfers für nicht erfasste
Leistungen gegen besonderen Nachweis
einschließlich aller Lohnnebenkosten.
Menge: 30,000 Std

**1.18.30 Stundenlohnarbeit / Auszubildender**
Stundenlohnarbeit / Auszubildender

Stunde(n) eines Auszubildenden für nicht erfasste
Leistungen gegen besonderen Nachweis einschließlich
aller Lohnnebenkosten.
Menge: 10,000 Std

#### Abschnitt 1.19 Zusätzliche Leistung

**1.19.10 Holztür mit Anstrich/High-Solid-Lasur LH**
Untergrundvorhandlung: Anstrich auf
Trag- und Haftfähigkeit prüfen.
Verunreinigungen, losen Kitt, schadhafte
Anstrichteile entfernen.
IntaktenAnstrich anschleifen und säubern.
Rohe und schadhafte Stellen imprägnieren
Stellen mit Dauerschutzlasur 580. Risse,
Fugen, offene Verbindungen u.Ä. mit
Fenster-Reparaturpaste 399 oder 2KEpoxi-
Reparaturfüller 599 schließen.
Kittbett (bei Einfachverglasung) bekitten.
Zwischenanstrich mit Dauerschutzlasur 580.
Schlussanstrich mit Dauerschutzlasur 580.
Lösemittelbasiert, aromatenfrei,
geruchsmild, Farbton: Farbrikat: Brillux
Menge: 5,000 Stck

**1.19.20 Fensterbänke Bianco iberico, Granit 2 cm einsetzen**
Fensterbänke
Bianco iberico, Granit 2 cm einsetzen

Granit-Fensterbänke 2 cm Bianco Iberico, mit seitlich W
asserrillen und untere Wasserrille liefern und im Mörte
lbett verlegen.
Menge: 800,000 lfdm

**1.19.30 Kunststoffwinkel 3,5*3,5cm anbringen**
*** Bedarfsposition ohne GB
Kunststoffwinkel 3,5*3,5cm mit Silicon an der Fensterla
ibung anbringenZur Aufnahme einer 3cm Wärmedämmplatte.
Menge: 1,000 lfdm

**1.19.40 Balkonbödenböden**
Altbeschichtung anschleifen, mit 2-K
Epoxi Grundierung grundieren, Grundund
Zwischenanstrich mit Methacryl-
Bodenfarbe, Chipse einstreuen und
klarlackieren.
Menge: 52,000 St

**1.19.50 Vorhangfassade demontieren**
Vorhangfassade mit Fassadenplatte, Dämmung und
Unterkonstruktion abbrechen und entsorgen, einschl.
der Entsorgungskosten.
Menge: 564,000 m2

USt %: 19,00
